# Grupo electrogéneo fixo trifásico, diesel, de 8 kVA de potência, modelo DPA 10 E "GESAN", com quadro de comutação de accionamento manual e disjuntor magneto-térmico

- Propriedade do ficheiro: CYPE INGENIEROS, S.A.
- Formato: FIEBDC-3/2002
- Moeda: EUR
- Custos indirectos: 3.00 %
- IVA: 23.00 %

## I Instalações

### IE Eléctricas

#### IER Geradores de energia eléctrica

**IER010** Ud Grupo electrogéneo fixo trifásico, diesel, de 8 kVA de potência, modelo DPA 10 E "GESAN", com quadro de comutação de accionamento manual e disjuntor magneto-térmico.
Fornecimento e instalação de grupo electrogéneo fixo sobre bancada de funcionamento automático, trifásico de 230/400 V de tensão, de 8 kVA de potência, modelo DPA 10 E "GESAN", composto por alternador Stamford sem escovas; motor diesel Perkins refrigerado por água, com silenciador e depósito de combustível; quadro eléctrico de controlo; quadro de comutação de accionamento manual; e disjuntor magneto-térmico tetrapolar (4P). Incluindo acessórios necessários para a sua correcta instalação. Totalmente montado, ligado e colocado em funcionamento pela empresa instaladora para a verificação do seu correcto funcionamento.
Inclui: Montagem fixação e nivelação. Ligação e colocação em funcionamento.
Critério de medição de projecto: Número de unidades previstas, segundo documentação gráfica de Projecto.
Critério de medição de obra: Medir-se-á o número de unidades realmente executadas segundo especificações de Projecto.

| Código | Un | Descrição | Rendimento | Preço | Importância |
|---|---|---|---|---|---|
| mt35geg010cajO2 | Ud | Grupo electrogéneo fixo sobre bancada de funcionamento automático, trifásico de 230/400 V de tensão, de 8 kVA de potência, modelo DPA 10 E "GESAN", composto por alternador Stamford sem escovas de 50 Hz de frequência; motor diesel Perkins de 1500 r.p.m. refrigerado por água, com silenciador e depósito de combustível; quadro eléctrico de controlo; quadro de comutação com contactores de accionamento manual calibrados a 25 A; e disjuntor magneto-térmico tetrapolar (4P) calibrado a 10 A. (material) | 1.000 | 6360.00 | 6360.00 |
| mo003 | h | Oficial de 1ª electricista. (mão de obra) | 0.326 | 17.41 | 5.68 |
| mo102 | h | Ajudante de electricista. (mão de obra) | 0.326 | 16.42 | 5.35 |
| % | % | Custos directos complementares | 2 % | 6371.03 | 127.42 |
|  |  | Custos directos |  |  | 6498.45 |
